# Detector de moviment per infraroigs per a automatització del sistema d'enllumenat

- Propietat de l'arxiu: CYPE INGENIEROS, S.A.
- Format: FIEBDC-3/2002
- Divisa: EUR
- Costos indirectes: 3.00 %
- IVA: 21.00 %

## I Instal·lacions

### II Il·luminació

#### IIC Sistemes de control i regulació

**IIC020** U Detector de moviment per infraroigs per a automatització del sistema d'enllumenat, model CIRCUMAT "ORBIS", muntatge en sostre de fins a 3 m d'altura, format extraplà, angle de detecció de 360°, abast de 7 m de diàmetre a 2,5 m d'altura, regulable en temps, en sensibilitat lumínica i en distància de captació.
Subministrament i instal·lació de detector de moviment per infraroigs per a automatització del sistema d'enllumenat, model CIRCUMAT "ORBIS", muntatge en sostre de fins a 3 m d'altura, format extraplà, angle de detecció de 360°, abast de 7 m de diàmetre a 2,5 m d'altura, regulable en temps, en sensibilitat lumínica i en distància de captació, alimentació a 230 V i 50-60 Hz, poder de ruptura de 5 A a 230 V, amb commutació en pas per zero, recomanada per a làmpades fluorescents i llums LED, càrregues màximes recomanades: 1000 W per a làmpades incandescents, 250 VA per a làmpades fluorescents, 500 VA per a làmpades halògenes de baix voltatge, 1000 W per a làmpades halògenes, 200 VA per a llums de baix consum, 200 VA per a lluminàries tipus Downlight, 200 VA per a llums LED, temporització regulable digitalment de 3 s a 30 min, sensibilitat lumínica regulable de 5 a 1000 lux, temperatura de treball entre -10°C i 40°C, grau de protecció IP 20, de 120 mm de diàmetre. Inclús subjeccions.
Inclou: Replanteig. Muntatge, connexionat i comprovació del seu correcte funcionament.
Criteri d'amidament de projecte: Nombre d'unitats previstes, segons documentació gràfica de Projecte.
Criteri de mesura d'obra: Es mesurarà el nombre d'unitats realment executades segons especificacions de Projecte.

| Codi | Ut | Descripció | Rendiment | Preu | Import |
|---|---|---|---|---|---|
| mt34orb010a | U | Detector de moviment per infraroigs per a automatització del sistema d'enllumenat, model CIRCUMAT "ORBIS", muntatge en sostre de fins a 3 m d'altura, format extraplà, angle de detecció de 360°, abast de 7 m de diàmetre a 2,5 m d'altura, regulable en temps, en sensibilitat lumínica i en distància de captació, alimentació a 230 V i 50-60 Hz, poder de ruptura de 5 A a 230 V, amb commutació en pas per zero, recomanada per a làmpades fluorescents i llums LED, càrregues màximes recomanades: 1000 W per a làmpades incandescents, 250 VA per a làmpades fluorescents, 500 VA per a làmpades halògenes de baix voltatge, 1000 W per a làmpades halògenes, 200 VA per a llums de baix consum, 200 VA per a lluminàries tipus Downlight, 200 VA per a llums LED, temporització regulable digitalment de 3 s a 30 min, sensibilitat lumínica regulable de 5 a 1000 lux, temperatura de treball entre -10°C i 40°C, grau de protecció IP 20, de 120 mm de diàmetre. (material) | 1.000 | 73.25 | 73.25 |
| mo003 | h | Oficial 1ª electricista. (mà d'obra) | 0.254 | 24.08 | 6.12 |
| mo102 | h | Ajudant electricista. (mà d'obra) | 0.254 | 20.65 | 5.25 |
| % | % | Costos directes complementaris | 2 % | 84.62 | 1.69 |
|  |  | Costos directes |  |  | 86.31 |
